# Umbau Begegnungsstätte Ochse
Angebotsaufforderung (GAEB 90, DA83)
DV-Nummer: 24.366
Eröffnung: 17.09.26
Währung: EUR
Auftraggeber: Stadt Schifferstadt, vertreten durch Ilona Volk, ,

## Baustelleneinrichtung
Datum: 18.08.26

*Hinweis*
BAUBESCHREIBUNG GESAMTMASSNAHME:

Es handelt sich um eine Bestandsanierung eines
historischen
Saalgebäudes aus den 1920er Jahren im Art Décor-Stil.
Mit
einem grenzständigen Küchenanbau und einem
vorgelagerten
Neubau einer Sozialen Begegnungsstätte.
Der Neubau erhält 3 Steildächern
(Pfettendachkonstruktion) und
wird mittels einer Glasfuge an den Altbestand
angebunden.
Auch der Küchenanbau erhält ein Steildach (40°) in
Form eines
Pfettendaches aus Holz. Zur Dacheindeckung der neuen
Gebäude wird eine Metallblechdacheindeckung
vorgesehen. Die
innenliegenden Dachrinnen werden gemäß den aktuell
gültigen
Normvorschriften ausgelegt und dimensioniert und
führen das
Regenwasser in Fallrohren, versteckt unmittelbar
hinter der
Fassadenhaut ab. Zu Wartungs- und Reinigungszwecken
kann
man über Dachflächenfenster auf die jeweiligen Kehlen
der
Dächer gelangen. Der Saalbau wird in Abstimmung des
Denkmalamtes wieder in mit Dachsteinen/Dachziegel
verlegt.
Die Fassade des Neubaus wird eine hinterlüftete
vorgehängte
Natursteinplattenfassade . Es werden
Lisenen-Stilelemente von
den Fenstern des Saalbaus aufgegriffen und in den
Zwischenräumen der Fensteröffnungen und im Mittelteil
des
Gebäudes eingeplant. In Kombination mit der
Metallblechdacheindeckung soll der Neubau ein
einheitliches
Farbbild ergeben und eher monolithisch wirken.
Der Neubau des Ochsens wird in massiver Bauweise
durchweg
durch alle Geschosse (UG-OG), vorwiegend aus Stahlbeton
errichtet (vereinzelt auch Mauerwerksinnenwände) . Die
nicht
tragenden Wände werden in einer Metallständerbauweise
aufgestellt.
Die ca. 2,00m breite Glasfuge wird mit einem bekiesten
Flachdach oben abgeschlossen und wird in einer
Pfosten-Riegel-Konstruktion hell und offen ausgeführt.
PR-Fassade und Fenster des Neubaus werden in Holz-Alu
gefertigt.
Die Außenfensterbänke sind in derselben Optik und
Materialität
wie die Fassade in Naturstein, die Innenfensterbänke
werden bei
allen Fenstern, wenn nicht bodentief in Holz
ausgeführt.
Ein außenliegender Sonnenschutz in Form von Raffstore
innerhalb der Fassade dient zum sommerlichen
Wärmeschutz.
Der Innenausbau erfolgt klassisch mit verputzten und
gespachtelten Wänden. Eine große Freitreppe aus
Stahlbeton
mit geschlossener Brüstung aus GK verbindet das
Erdgeschoss
mit dem Obergeschoss. Eine weitere einläufige Treppe
erschließt das Untergeschoss. Der Aufzug wird mit einer
Unterfahrt ausgeführt und ist maschinenraumlos. Eine
Überfahrt
ist aufgrund der Dachschrägen nicht möglich. Der
Schallschutz
ist durch die Dicke der Aufzugsschachtwände zu den
angrenzenden Räumlichkeiten erfüllt.
Zur Verbesserung der Raumakustik werden die Räume mit
schallabsorbierenden Wandpaneelen ausgestattet. Die
oberen
Räume, bei denen der Dachspitz zum Raum zugeschlagen
werden soll, erhalten eine leicht schräg abgehängte
Holzlamellen-Abhangdecke, um die Akustik zu
verbessern, der
dort entstandene Luftraum wird als Installationsebene
für
Kabeltrassen, Kanäle etc. genutzt.
In Anlehnung an den Saal werden in den Bürgerräumen
und im
Bistro Landhausschiffsdielen als Bodenbelag verlegt
werden. Die
Foyers des Erdgeschosses und des Obergeschosses ebenso
der Bereich im Untergeschoss erhält einen
Natursteinplattenbelag. Sonstige Räume wie Küchen- und
Sanitärbereiche werden klassisch gefliest. Räume für
Technik
und Lagerräume erhalten einen robusten staubbindenden
Bodenanstrich. Im Bereich des Küchentraktes kommt in
den
Fluren des EG´s und OG´s, sowie in den
Umkleidebereichen und
des Aufenthaltsraumes ein Kautschukbelag zur
Ausführung.

*Hinweis*
UMFANG DER BAUARBEITEN:

Inhalt der Ausschreibung sind folgende Leistungen:

- Baustelleneinrichtung im Neubau / Bestand

*Hinweis*
PLANANLAGE:

Die Pläne sind in Vorabzug anliegend.
Die endgültigen Pläne werden nach Auftragserteilung
übergeben.

Die Pläne werden im PDF- / DWG-Format übergeben.
Nicht in Papierform.

Folgende Pläne und weitere Unterlagen liegen dem
Leistungsverzeichnis als Kalkulationsgrundlage bei:

- Baustelleneinrichtungsplan

*Hinweis*
TERMINE, BAUAUSFÜHRUNG, ARBEITSABSCHNITTE:

Ausführungstermine Gesamtbaumaßnahme:
KW 45/2026 -  KW 18/2029

Die gewerkespezifischen Ausführungstermine sind dem
Deckblatt zu entnehmen.

*Hinweis*
BAUSTELLENEINRICHTUNG:

Die Baustelleneinrichtung zur Ausführung der
Leistungen des AN ist in die Einheitspreise
einzurechnen, inkl. Aufbau, Vorhaltung
(über gesamte Leistungsdauer)
und Rückbau. Tagesunterkünfte für die
ausführenden Mannschaften sind einzukalkulieren.

Die Baustelleneinrichtung ist wegen der örtlichen
Verhältnisse mit der Bauleitung abzustimmen. Die
Lagerfläche ist zum Teil beengt. Baumaterialien sind
bei Erfordernis und Anweisung durch die Bauleitung
bei der Behinderung zu entfernen.

Die Baustelleneinrichtungsfläche befindet sich
unmittelbar
neben dem Baufeld.
Untergrund ist Pflaster oder Asphalt.
Lagerflächen sind auf ein Minimum zu reduzieren.

Baumaterialien können z.T. mit Lieferfahrzeugen direkt
in die
BE-Fläche transportiert werden, s.
Baustelleneinrichtungsplan.

Sämtliche verkehrsrechtliche Genehmigungen sind,
falls erforderlich, vom AN rechtzeitig einzuholen.
Dies ist in die Einheitspreise einzukalkulieren.

Die Lagerung von Materialien oder schweren Geräten
unter
Bäumen im Bereich der Baumwurzeln ist verboten.
Der Wurzelbereich muss frei bleiben.

*Hinweis*
HEBEWERKZEUG / KRAN:

Für die Ausführung der nachfolgend beschriebenen
Arbeiten erforderliche Hebewerkzeuge/Kräne
sind in die Einheitspreise einzukalkulieren.

Ein Überschwenken über Nachbargrundstücke ist
weitestgehend zu vermeiden aber nicht
auszuschließen.

*Hinweis*
BESCHÄDIGUNGEN VON ÖFFENTLICHEN FLÄCHEN:

Beschädigungen von Straßen, Gehwegen und
öffentlichen Einrichtungen sind vom AN zu melden
und im Einvernehmen mit der zuständigen Behörde
wieder herzustellen.

Derzeit ist der Zustand der Strassen als unversehrte
Gemeindestraßen einzustufen.

*Hinweis*
AUFSICHTSPERSONAL:

Aufsichtspersonal, Vorarbeiter oder Poliere müssen
ständig als Ansprechpartner, während den Arbeiten
auf der Baustelle anwesend sein,
ungeachtet der Anzahl des eingesetzten Personals.
Der Ansprechpartner muss deutschsprachig, fachkompetent
und weisungsbefugt gegenüber dem Personal sein.

*Hinweis*
SCHWEISSEN/TRENNSCHNEIDEN:

Funkenerzeugende Arbeiten wie Schweißen und
Trennschneiden sind grundsätzlich im Baustellenbereich
verboten. Sämtliche funkenerzeugende Arbeiten sind im
Freien auszuführen.
Bauteile müssen so vorgefertigt sein, dass diese ohne
Schweißen/Trennen montiert werden können.

*Hinweis*
ARBEITSZEITEN:

Die Arbeiten sind in den Zeiten montags bis freitags
von 7.00 bis 20.00 Uhr auszuführen,

Bei Inhaltlichen Unstimmigkeiten innerhalb der
Ausschreibung hat der AN, vor Abgabe seines
Angebotes den AG, bis spätestens 8 Tage vor
dem Abgabetermin um Klärung dieser
Unstimmigkeiten zu beten.

Die Baustelle ist im Innenbereich und Außenbereich
laufend in einem sauberen und ordentlichen
Zustand zu halten.
Anfallender Müll und Abfälle sind arbeitstäglich
außerhalb in den durch den AN bereitzustellenden
und bei der Kalkulation zu berücksichtigten
Containern zu entsorgen.
Lieferanten sind anzuweisen anfallende
Verpackungsabfälle unverzüglich abzufahren.
Transportpaletten müssen außerhalb
des Gebäudes zur kurzfristigen Zwischenlagerung
(maximal zwei Kalenderwochen) in sauberen und
geordneten Stapeln gelagert werden.
Fluchtwege in allgemeinen Verkehrsflächen, Fluren
und den Treppenräume sind keine Lagerfläche und
ständig von Materialien und Abfällen freizuhalten!
Täglich hat eine grobe und regelmäßig zu den
Wochenenden eine gründliche Reinigung
("besenrein") zu erfolgen.
Getränke Umverpackungen, Lebensmittelreste etc.
dürfen nicht in der Baustelle vorkommen.
Es wird ausdrücklich auf die verpflichtende und
selbstverständliche Nutzung der Sanitärcontainer
hingewiesen.
Kommt der Auftragnehmer der Säuberung nicht
nach, so wird der Auftraggeber diese Arbeiten auf
Kosten des Auftragnehmers durch einen Dritten
ausführen lassen.
Die anfallenden Kosten hierfür werden spätestens
bei der Schlussrechnung in Abzug gebracht.

Die Baustelle muss gemäß dem
Bundes-Immissionsschutzgesetz
so eingerichtet und betrieben werden, dass
Geräusche verhindert werden, die nach dem Stand
der Technik vermeidbar sind.

Es müssen Vorkehrungen getroffen werden, welche
die Ausbreitung unvermeidbarer Geräusche von
Baustellen auf ein Mindestmaß reduzieren.
Es ist vom Auftragnehmer insbesondere darauf zu
achten, dass alle Maschinen und Geräte nach den
jeweils gültigen Schallschutzanforderungen
ausgerüstet sind.

Die Einhaltung von Maßnahmen zur
Lärmminderung wie Einhaltung von Schutzzeiten,
Einsatz lärmarmer Baumaschinen oder
Schallabschirmung werden durch die Bauleitung
kontrolliert.

Das Rauchen innerhalb des Gebäudes und
außerhalb im Baustellenbereich ist strengstens
untersagt.

*Hinweis*
ERGÄNZENDE HINWEISE

Die ausgeschriebenen Leistungen werden ggf.
zeitgleich mit anderen Gewerken ausgeführt.

Baustellenbesichtigung:
Eine Baustellenbesichtigung vor Abgabe
des Angebotes wird empfohlen.

Mitbenutzung von Flächen und Räumen:
Der AG stellt keine Aufenthaltsräume und Lagerräume
im Gebäude (Neubau) zur Verfügung.
Es ist grundsätzlich nicht zulässig
Bautüren im Gebäude einzubauen. Notwendige
Aufenthalts- und Lagerräume zur Durchführung der
Leistung des AN sind in die Einheitspreise
einzukalkulieren (Mannschaftscontainer o.ä.).
Im Bereich der BE ist es strikt untersagt Materialien
(dauerhaft) zu lagern. Sämtliche angelieferte
Materialien sind
direkt an den Einbauort zu transportieren.

Sollte der AN zusätzliche BE-Flächen benötigen sind
diese durch den AN anzumieten; daraus entstehende
Kosten sind in die EPs einzukalkulieren

Während der gesamten Bauzeit darf die Zuwegung und
Erreichbarkeit der Feuerwehr nirgendwo blockiert oder
verhindert werden.

Während der Schulzeiten muss die Zugänglichkeit zu
Bushaltestellen freigehalten werden.
Sämtliche Holzwände sind und vor Beschriftungen bzw.
Verschmutzungen zu bewahren, da es sich
weitestgehend um Sichtholzflächen handelt. Es dürfen
keine Materialien an die Holzwände angelehnt werden.
Meterrisse werden Bauseits in allen Geschossen in
ausreichender Anzahl gesetzt.
Der Bauzaun ist von jeder Firma nach Verlassen der
Baustelle als letzter wieder zu schließen.
Die Angaben in den gesamten Vorbemerkungen und dem LV
entbinden den Bieter nicht von seiner Verpflichtung und
Verantwortung, hinsichtlich der richtigen Auslegung und
der betriebssicheren Funktion, nach den allgemein
anerkannten Regeln der Technik.
Die für den Einbau bzw. Verlegung vorgesehenen
Werkstoffe,Geräte, sowie sonstiges Zubehör,
müssen den VDE-Vorschriften entsprechen.
Der Nachweis ist durch den AN vor dem Einbau zu führen.

Ursprungsländer der Geräte und Materialien sind, bei
Bedarf, durch den AN zu benennen.

Die Einheitspreise sind grundsätzlich Festpreise
einschließlich der notwendigen Kleinmaterialien.
Die Lieferung des Materials einschl. aller zugehörigen
Teile und Kleinmaterialien hat in erstklassiger
Qualität zu erfolgen. Die fachgerechte und
betriebsfertige Montage einschl. aller Zuschläge,
Abgaben und Auslagen sowie Nebenleistungen sind in die
Einheitspreise einzukalkulieren.

*Hinweis*
1. Normen, Richtlinien, Vorschriften, Verordnungen

Der Ausschreibung liegt die VOB, Teil C, neueste
Ausgabe, mit den dort aufgeführten "Allgemeinen
Technischen Vertragsbedingungen für Bauleistungen
(ATV)" zugrunde.

Im Besonderen:
- DIN 18299 - Allgemeine Regelungen für Bauarbeiten
jeder Art
- DIN 18451 - Gerüstarbeiten (ATV) mit den darin
aufgeführten DIN-Normen
- BetrSichV
- Die jeweils gültigen TRGS
- Sämtliche Unfallverhütungsvorschriften und die Regeln
der Bauberufsgenossenschaften
- Die jeweils gültigen Abfallentsorgungsbestimmungen

Nachstehende Vorschriften und Bestimmungen liegen dem
Angebot zugrunde und sind für die Ausführung bindend:
- Diese Technische Vorbemerkungen
- Die aktuellen Vorschriften und Richtlinien
- Die neuesten Unfall- Verhütungsvorschriften und
  Schutzbestimmungen
- Die aktuelle Landes-Bauordnung
- Die technischen Vorgaben der zuständigen
  Energieversorgungsunternehmen.
- Die aktuellen Bestimmungen der Arbeitskreises
  Maschinen und Elektrotechnik (AMEV)

Die Ausführung der vertraglichen Leistungen hat in
Übereinstimmung mit den DIN-Normen, den Fachregeln der
Verbände, den Verordnungen der Baubehörden sowie den
Hinweisen des Werkstofflieferanten zu erfolgen. Sie
gelten vollinhaltlich als Ergänzung der
Leistungsbeschreibung.

Soweit in der Leistungsbeschreibung auf Technische
Spezifikationen (z.B. nationale Normen, mit denen
europäische Normen umgesetzt werden, europäische
technische Zulassungen, gemeinsame technische
Spezifikationen, internationale Normen) Bezug genommen
wird, werden auch ohne den ausdrücklichen Zusatz: "oder
gleichwertig" immer gleichwertige Technische
Spezifikationen in Bezug genommen.

2. Ausführung:

2.1 Allgemeines:

Es wird empfohlen, dass sich der Bieter vor
Angebotsabgabe mit der Örtlichkeit genauestens vertraut
macht und die im beiliegenden Lageplan bzw.
Baustelleneinrichtungsplan ersichtlichen Flächen auf
ihre Eignung und Größe überprüft.

Auf die Hinweise des Bauherrn ist bei der Planung
der Einrichtung der Baustelle Rücksicht zu nehmen.

Für die Bauarbeiten dürfen nur lärmgeschützte Maschinen
und Geräte eingesetzt werden.

Der Bieter hat in der Wahl der Baustelleneinrichtung
freie Hand, jedoch ist die Anordnung und der Einsatz
aller Einrichtungen und Maschinen so zu gestalten, dass
entsprechend den Platzverhältnissen ein reibungsloser
Ablauf der Bauarbeiten gewährleistet ist.

Durch den AN wird der Bauwasseranschluss, sowie
Baustromanschluss hergestellt.
Auch die Baustromendverteiler werden durch den AN
gestellt.

Abrechnung von anfallenden Kosten für Strom, Wasser und
Abwasser siehe Vorbemerkungen bzw. EVM-Blätter etc.

Für die Versorgungsleitungen und Anschlüsse hat der AN,
nach Seperater Position die nötigen
Sicherheitseinrichtungen
sowie Frost- und Wetterschutzvorrichtungen zu
erstellen und
während der Gesamtbauzeit zu unterhalten.

In die Beträge für die Baustelleneinrichtung sind alle
Haupt- und Nebenkosten einzukalkulieren.
Nachforderungen sind auch bei Änderung der
Baustelleneinrichtung ausgeschlossen.

Die Aufstellung von Diesel- und Kraftstoffbehältern
o.ä. kann nur in Abstimmung mit der Bauleitung erfolgen
und muss den einschlägigen Sicherheitsbestimmungen
entsprechen.
Hierzu ist grundsätzlich eine öffentlich behördliche
Genehmigung einzuholen.

Nach Beendigung der Bauarbeiten ist das Gelände
vollständig zu reinigen und sämtliche  Einbauten der
Baustelleneinrichtung, z. B. Fundamente für Container
usw., auch unter Geländeoberkante, zu beseitigen.

2.2 Ferner ist zu berücksichtigen:

- Die Lage von vorhandenen Versorgungs- und
sonstiger Leitungen ist vor Beginn der Arbeiten mit den
hierfür zuständigen Stellen festzustellen und die
entsprechend erforderlichen Schutzmaßnahmen sind zu
treffen.

- Fußgänger- und Fahrverkehr dürfen nicht behindert
werden.

- Feuerwehrzufahrten, Notausgänge der Gebäude und
Hydranten sind stets freizuhalten.

- Lasten dürfen mit Kran nur innerhalb des Baufeldes
befördert werden, jedoch nicht über die vorhandenen
Straßen und Wege.

- Grün- und Gartenanlagen sind zu schützen und von
Verschmutzungen freizuhalten.

### Titel 01 BAUSTELLENEINRICHTUNG / BAUFELDSICHERUNG

#### Bereich 01.01 Bauzaun

*Hinweis*
Die im nachfolgenden beschriebenen Positionen beziehen
sich auf das Sichern des Baufeldes für die komplette
Dauer
des Bauvorhabens.
Der Zustand der Sicherungsmaßnahmen wie Bauzäune etc.
ist regelmäßig zu überprüfen, dies ist in die
Einheitspreise
einzukalkulieren.
Bei Mängeln aller Art (Beschädigungen, lockere
Befestigungen
etc.) sind umgehend Reparaturarbeiten auszuführen bzw.
Elemente zu tauschen.

**01.01.1 Bauzaun, Holz**
Bauzaun, auf unbefestigtem und befestigtem Untergrund,
standsicher aufstellen, untereinander verschrauben,
vorhalten
und beseitigen.
Freigabe für das Beseitigen durch die Bauleitung
nach Abschluss der Gesamtbauzeit.

Bauzaunelemente aus Massivholz Holztafeln, als
Sichtschutz,
auf für den Lastfall geeignete Beton-Standfüßen.
Jedes Zaunelement ist mit 2 Stück Zaunverbindern
dauerhaft mit den angrenzenden Elementen verschraubt
gegen Öffnen zu sichern, inkl. Anbindung der
nachfolgend beschriebenen Tor-/Türelemente.

Die Elemente müssen neuwertig sein und dürfen keine
Beschädigungen aufweisen.

Zaunoberkante über Boden: ca. 2,00 m
Bodenabstand: ca. 10 cm

Holztafel aus Massivholz kesseldruck imprägniert und
Querverbindern vernagelt

Elementgröße:
Höhe: 200cm
Breite: 250cm
Tiefe:  2cm
Gewicht: ca. 50kg

Grundvorhaltung und -Unterhaltung 4 Wochen.
Menge: 130,000 m

**01.01.2 Vorhalten Bauzaun**
Weitere Vorhaltung des Bauzauns der vorgenannten
Position über den Zeitraum der Grundvorhaltung von 4
Wochen
hinaus, bis zum Ende der Bauzeit.

Die Elemente dürfen keine Beschädigungen aufweisen
(lose Gitterdrähte o.ä.). Beschädigte Elemente sind
umgehend
auszutauschen, der Austausch ist in den EP der
Vorhaltung einzukalkulieren.

Abrechnung: Zaunlänge in m x Vorhaltedauer in Wochen.
Menge: 14560,000 mWo

**01.01.3 Bauzauntor**
Bauzauntor aus Bauzaunelementen wie vor beschrieben
herstellen, vorhalten für die Dauer der
Gesamtbauzeit und räumen.
Gesamtbreite ca. 7 m, bestehend aus 2
Torflügeln je ca. 3,50 m, mit Rollen,
Tor abschließbar mit Zahlenschloss.

Bautoroberkante über Boden ca. 2,00 m,
Bodenabstand ca. 10 cm.
Menge: 2,000 St

**01.01.4 Vorhalten Bauzauntor**
Weitere Vorhaltung des Bauzauntors der vorgenannten
Position über den Zeitraum der Grundvorhaltung von 4
Wochen
hinaus, bis zum Ende der Bauzeit.

Abrechnung:
Bauzauntor in St x Vorhaltedauer in Wochen.
Menge: 224,000 StWo

**01.01.5 Abschließbarkeit vorgenannten Bautores mit Zahlenschloss**
Abschließbarkeit des vorgenannten Bautores,
mit  Zahlenschloss nach Wahl AN,
z.B. mit Kette und Vorhängeschloss.

Nach Installation wird das Schloss Eigentum des AG.
Menge: 2,000 St

**01.01.6 Bauzaun umsetzen**
Bauzaun umsetzen

Bauseitig vorhandenen Bauzaun auf dem Baugrundstück
umsetzen, Transportweg bis ca. 100 m.
Menge: 50,000 m

#### Bereich 01.02 Container

*Hinweis*
Die Container werden vor Ort gestapelt gestellt.
Die Position im Baufeld ist dem beiliegenden
Baustelleneinrichtungsplan zu entnehmen und mit der
Bauüberwachung und dem zuständigen SiGeKo abzustimmen

Der untere Container wird auf gepflasterten
Parkplätzen gestellt.
Vor Ort müssen höchstens Gefälle von ca. 20cm
ausgeglichen
werden. Dies ist in die Containerpositionen mit
einzurechnen.

Die Treppen und Podeste, um die oberen Container
Betreten zu
können sind in einer seperaten Position ausgeschrieben.

**01.02.1 Sanitärcontainer Duschen**
Sanitärcontainer, stapel- und koppelbar, mit 3
Toilette und 4
Waschbecken, 3 Duschkabinen  2 Stück
Papier-Falthandtuchspender und Toilettenpapierabroller
gemäß
Anzahl der Toiletten, Seifenspender und
Desinfektionsmittelspender

mit Elektroheizung und Beleuchtung,
zur Nutzung durch andere Unternehmer.

Gesamtgrundfläche 15 m²,
Einzelcontainer Länge bis 6 m, Einzelcontainer-Breite
bis 2,5 m,
aufstellen, vorhalten und räumen,
Grundvorhaltung und Unterhaltung 4 Wochen.

Ver- und Entsorgungsanschlüsse (Wasser, Abwasser,
Strom) und ggf. Wintersicherung (Begleitheizung o.ä.),
nach separate Positionen in Titel Baustrom & Bauwasser
/
Abwasser anschließen und nach Abschluss der
Vorhaltezeit
wieder beseitigen.

Unterbauen zum Niveausausgleich ist einzukalkulieren.

Warten und Betreiben werden in gesonderter Position
vergütet.
Menge: 1,000 St

**01.02.2 Vorhaltung Sanitärcontainer Duschen**
Weitere Vorhaltung des Sanitärcontainers der
vorgenannten Position über den Zeitraum der
Grundvorhaltung
von 4 Wochen hinaus.

Warten und Betreiben wird in gesonderter Position
abgerechnet.
Menge: 112,000 StWo

**01.02.3 Warten und Betreiben, inkl. Reinigen - Sanitärcontainer**
Warten und Betreiben, einschl. Reinigen
Sanitärcontainer mit Toilettenraum zur Nutzung
durch den AG, 2x wöchentlich.
Inkl. Auffüllen von Seifenspender, Desinfektionsmittel,
Toilettenpapier, Trockentücher etc.

In dem Container ist eine Nachweisliste über die
Reinigung zu montieren und wöchentlich per
Unterschrift vom
Reinigungsunternehmen zu bestätigen.
Nicht geleistete Reinigung mit fehlendem Nachweis wird
nicht
vergütet.
Menge: 112,000 StWo

*Hinweis*

**01.02.4 Sanitärcontainer WC / Baustelle**
Sanitärcontainer, stapel- und koppelbar, aufgeteilt in:

- Sanitärraum Damen:
mit 3 Toilette, 2 Waschbecken,1 Stück
Papier-Falthandtuchspender und Toilettenpapierabroller
gemäß
Anzahl der Toiletten, Seifenspender und
Desinfektionsmittelspender

- Sanitärraum Herren:
mit 2 Toiletten, 2 Urinalen und 2 Waschbecken, 1 Stück
Papier-Falthandtuchspender und Toilettenpapierabroller
gemäß Anzahl der Toiletten, Seifenspender und
Desinfektionsmittelspender

mit Elektroheizung und Beleuchtung,
zur Nutzung durch andere Unternehmer.

Gesamtgrundfläche 15 m²,
Einzelcontainer Länge bis 6 m, Einzelcontainer-Breite
bis 2,5 m,
aufstellen, vorhalten und räumen,
Grundvorhaltung und Unterhaltung 4 Wochen.

Ver- und Entsorgungsanschlüsse (Wasser, Abwasser,
Strom) und ggf. Wintersicherung (Begleitheizung o.ä.),
nach separate Positionen in Titel Baustrom & Bauwasser
/
Abwasser anschließen und nach Abschluss der
Vorhaltezeit
wieder beseitigen.

Unterbauen zum Niveausausgleich ist einzukalkulieren.

Warten und Betreiben werden in gesonderter Position
vergütet.
Menge: 1,000 St

**01.02.5 Vorhaltung Sanitärcontainer WC**
Weitere Vorhaltung des Sanitärcontainers der
vorgenannten Position über den Zeitraum der
Grundvorhaltung
von 4 Wochen hinaus.
Warten und Betreiben wird in gesonderter Position
abgerechnet.
Menge: 112,000 StWo

**01.02.6 Warten und Betreiben, inkl. Reinigen - Sanitärcontainer**
Warten und Betreiben, einschl. Reinigen
Sanitärcontainer mit Toilettenraum zur Nutzung
durch den AG, 1x wöchentlich. Inkl. Auffüllen von
Seifenspender, Desinfektionsmittel, Toilettenpapier,
Trockentücher etc.

In dem Container ist eine Nachweisliste über die
Reinigung zu montieren und wöchentlich per
Unterschrift vom
Reinigungsunternehmen zu bestätigen.
Nicht geleistete Reinigung mit fehlendem Nachweis wird
nicht
vergütet.
Menge: 112,000 StWo

*Hinweis*

**01.02.7 Bürocontainer**
Bürocontainer, Baubüro zur Nutzung durch den AG/Planer
als Besprechungscontainer, doppelwandig isoliert,
stapel- und
koppelbar, Einzelcontainer 15m²
Einzelcontainer-Länge: 6,00m
Einzelcontainer-Breite: 2,50m
aufstellen, vorhalten und räumen.

Grundvorhaltung und -Unterhaltung 4 Wochen.

Ver- und Entsorgungsanschlüsse (Wasser, Abwasser,
Strom) und ggf. Wintersicherung (Begleitheizung o.ä.),
nach separate Positionen in Titel Baustrom & Bauwasser
/
Abwasser anschließen und nach Abschluss der
Vorhaltezeit
wieder beseitigen.

Warten und Betreiben werden in gesonderter Position
vergütet.
Menge: 1,000 St

**01.02.8 Zulage Ausstattung**
Zulage Ausstattung neuwertig, für den zusätzlichen
Anschluß
elektrischer Beleuchtung, Beheizung, Heizgelegenheit
sowie
Klimagerät.

Platzbedarf für 8 Besprechungsplätze einschl.
Beleuchtung eingerichtet wie folgt:

Besprechungstischanlage inkl. Bestuhlung
außerdem, Wände ringsum mit Zeichnungshaltern
(z.B. Klemm- oder Magnetschienen), Regale

Splitgerät fest eingebaut
Menge: 1,000 St

**01.02.9 Vorhaltung Bürocontainer**
Weitere Vorhaltung des Bürocontainer der vorgenannten
Position über den Zeitraum der Grundvorhaltung von 4
Wochen
hinaus.
Menge: 112,000 StWo

**01.02.10 Warten und Betreiben, inkl. Reinigen - Bürocontainer**
Warten und Betreiben, einschl. Reinigen
Bürocontainer, zur Nutzung durch den AG,
1x wöchentlich.
Menge: 112,000 StWo

*Hinweis*

**01.02.11 Aufenthaltscontainer**
Container,  zur Nutzung durch Fremdfirmen
als Aufenthaltscontainer, doppelwandig isoliert,
stapel- und
koppelbar, Einzelcontainer 15m²
Einzelcontainer-Länge: 6,00m
Einzelcontainer-Breite: 2,50m
aufstellen, vorhalten und räumen.

Grundvorhaltung und -Unterhaltung 4 Wochen.

Ver- und Entsorgungsanschlüsse (Wasser, Abwasser,
Strom) und ggf. Wintersicherung (Begleitheizung o.ä.),
nach separate Positionen in Titel Baustrom & Bauwasser
/
Abwasser anschließen und nach Abschluss der
Vorhaltezeit
wieder beseitigen.

Warten und Betreiben werden in gesonderter Position
vergütet.
Menge: 1,000 St

**01.02.12 Zulage Ausstattung**
Zulage Ausstattung neuwertig, für den zusätzlichen
Anschluß
elektrischer Beleuchtung, Beheizung, Heizgelegenheit
sowie
Klimagerät.

Platzbedarf für 8 Sitzplätze einschl.
Beleuchtung eingerichtet wie folgt:
Tischanlage inkl. Bestuhlung

Splitgerät fest eingebaut
Menge: 1,000 St

**01.02.13 Vorhaltung Aufenthaltscontainer**
Weitere Vorhaltung des Bürocontainers der vorgenannten
Position über den Zeitraum der Grundvorhaltung von 4
Wochen hinaus.
Menge: 112,000 StWo

**01.02.14 Warten und Betreiben, inkl. Reinigen - Aufenthaltscontainer**
Warten und Betreiben, einschl. Reinigen
Aufenthaltscontainer, zur Nutzung durch den AG,
1x wöchentlich.
Menge: 112,000 StWo

*Hinweis*

**01.02.15 Stahltreppe und Podest**
Liefern, aufstellen, vorhalten und räumen,
einer Stahlgittertreppe und einem Stahlgitterpodest,
inkl. aller nötigen Kleinteile und Befestigungsmittel.
Die Beiden Bauteile dienen dem Erreichen der oberen
Sanitärcontainer.

Grundvorhaltung 4 Wochen

Beschreibung der Treppeanlage:

- Die Treppenanlage besteht aus einem Treppenlauf,
und einem Podest am obern Austritt.
Eine Absturzsicherung wird einseitig am Treppenläufe
und dreiseitig am Podest montiert.

Die zu überwindende Höhendifferenz, beträgt ca. 3,50m

Teppenläufe /Stufen:
- 1 Treppenlauf
- Stufenbreite (Spannweite) min. 600 mm
- Steigungen 210/280 mm
- Stufentiefe min. 280 mm
- Oberseite rutschhemmend

Podest:
- Maße: BxL =  ca. 600mm x 5.000mm
- Oberseite rutschhemmend

Geländer:
Geländer außen an Treppenwange und Podest,
mittels Kopfplatte verschraubt.
Geländerverlauf gemäß Treppenneigung.

Höhe Geländer.
- ca. 1.000 mm von OK Stufe bzw. Podest gemessen

Material:
 - Stahl verzinkt
Menge: 1,000 St

**01.02.16 Bautafel für SIGE-Plan**
Bautafel für SIGE-Plan, aufstellen und überlassen,
einschl. Befestigung an Sanitärcontainer, Schild aus
wetterfesten Mehrschichtholzplatten, mit oberseitigem
Deckbrett
als Regenschutz, Fläche bis 2,5 m2, Höhe Unterkante
über
Oberfläche Gelände 1 m.

Nach Aufstellung wird die Bautafel zum Eigentum des AG.
Menge: 1,000 St

#### Bereich 01.03 Verkehrssicherung

**01.03.1 Verkehrsschilder**
Verkehrsschilder in allen Varianten wie z.B. Umleitung,
Baustellenschild, Halteverbot,
Fußgängerumleitungsschilder
aufstellen und während der Grundvorhaltungszeit von 4
Wochen vorhalten und kontrollieren.

Eventuell erforderliche verkehrsrechtliche
Anordnungen müssen durch durch den
AN Beantragt werden.

Anordnung in Absprache mit der Bauleitung.
Menge: 10,000 St

**01.03.2 Verkehrsschilder vorhalten**
Vorhaltung der Verkehrsschilder über den Zeitraum der
Grundvorhaltung von 4 Wochen hinaus.

Preis St x Wo
Menge: 1120,000 StWo

**01.03.3 Warntafeln**
Warntafeln rot/weiss diagonal gestreift
nach den Angaben des Auftraggebers aufstellen
und während der Grundvorhaltungszeit von 4
Wochen vorhalten und kontrollieren.

Eventuell erforderliche verkehrsrechtliche
Anordnungen müssen durch durch den
AN Beantragt werden.

Abmessungen von ca. 0,60 x 1,00 m
bis ca. 1,00 x 1,50 m.
Menge: 5,000 St

**01.03.4 Warntafeln vorhalten**
Vorhaltung der Warntafeln über den Zeitraum der
Grundvorhaltung von 4 Wochen hinaus.

Preis St x Wo
Menge: 560,000 StWo

**01.03.5 Fußgängerüberweg temporär, herstellen entfernen**
Gelbe Fahrbahnmarkierung nach StVO als
Fußgängerüberweg,
temporär, Breite 50 cm, aus
Einkomponenten-Markierungsfarbe, Typ II, Klasse Q2 (Qd
größer gleich 100 mcd/m2/lx) DIN EN 1436,
Verkehrsklasse P4
(500000 Radüberrollungen RPA), Retroreflexion bei
Trockenheit
mind. Klasse R2 (RL größer gleich 100 mcd/m2/lx) DIN EN
1436, Retroreflexion bei Feuchtigkeit mind. Klasse RW1
(RL
größer gleich 25 mcd/m2/lx) DIN EN 1436, auf
Gussasphalt
herstellen und entfernen, abgerechnet wird das die
markierte
Fläche umschreibende kleinste Rechteck, Ausführung
gemäß
Verkehrszeichenplan.
Menge: 32,000 m2

**01.03.6 Transp. Lichtsignalanlage aufbauen abbauen, Fußgängerschutzanlage**
Transportable Lichtsignalanlage, temporär, aufbauen und
abbauen, für Fußgängerschutzanlage, mit 4
Kfz-Signalgebern,
mit 2 Fußgänger-Signalgebern, Lichtsignalanlagen für
kreuzende Verkehrsströme mit Signalsicherungen der
feindlichen Verkehrsströme DIN EN 50556 (VDE 0832-100)
Typ
D, TL Transportable Lichtsignalanlagen,
Signalübertragung
leitungsgebunden, Programmierung wird gesondert
vergütet,
Stromversorgung mit Batteriebetrieb.
Menge: 2,000 St

**01.03.7 Transp. Lichtsignalanlage vorhalten, Fußgängerschutzanlage**
Transportable Lichtsignalanlage, temporär, vorhalten,
für
Fußgängerschutzanlage, mit 4 Kfz-Signalgebern, mit 2
Fußgänger-Signalgebern, Lichtsignalanlagen für
kreuzende
Verkehrsströme mit Signalsicherungen der feindlichen
Verkehrsströme DIN EN 50556 (VDE 0832-100) Typ D, TL
Transportable Lichtsignalanlagen, Signalübertragung
leitungsgebunden, Programmierung wird gesondert
vergütet,
Stromversorgung mit Batteriebetrieb
Menge: 224,000 StWo

**01.03.8 Programmierung LSA**
STLB-Bau 2026-04 089
Programmierung der Lichtsignalanlage auf Grundlage der
Genehmigungsplanung.
Menge: 2,000 St

**01.03.9 Erstellung Pläne, für Verkehrsrechtlichen Anordnung**
Erstellung der Genehmigungsplanung, für die Einholung
der
Verkehrsrechtlichen Anordnung.
Verkehrszeichenplan und Planung Lichtsignalanlage nach
RiLSA.
Menge: 1,000 psch

**01.03.10 Einholen Verkehrsrechtlichen Anordnung**
Einholung einer Verkehrsrechtlichen Anordnung, für die
vom AN
zu stellende Beschilderung und Lichtsignalanlage.
Menge: 1,000 psch

**01.03.11 Kontrolle Beschilderungen / nach RSA 2021**
Kontrolle der gesamten, vom AN gestellte Beschilderung
nach
RSA 2021.
Menge: 100,000 Wo

#### Bereich 01.04 Sonstiges

**01.04.1 Behelfsüberfahrt Stahl, herstellen räumen**
Behelfsüberfahrt, über Gehweg, Verkehrslast 16,7
kN/m2, für
nichtöffentlichen Verkehr, Abdeckung mit Stahl,
herstellen und
räumen.
Menge: 1,000 m2

**01.04.2 Behelfsüberfahrt Stahl, vorhalten**
Behelfsüberfahrt, über Gehweg, Verkehrslast 16,7
kN/m2, für
nichtöffentlichen Verkehr, Abdeckung mit Stahl,
vorhalten.
Menge: 1,000 m2Wo

### Titel 02 BAUSTROM

*Hinweis*
Das Baustromnetz ist für die gesamte Bauphase des
Gebäudes, Vorhaltedauer gemäß BVB Bau, leihweise
vorzuhalten und zu betreiben.

Nach Abschluss der Baumassnahme ist das gesamte Netz
zu demontieren.

Die Kosten für die regelmäßige Überprüfung gem. DIN VDE
0105 Teil 1 des Baustromnetzes und die Montage eines
Zählers, sowie die schriftliche Weitermeldung der
Zählerstände an die Bauleitung sind in die EP
einzukalkulieren und werden nicht gesondert vergütet.

*Hinweis*
Baustromversorgung

**02.1 Antrag Baustromversorgung**
Antrag Baustromversorgung

Erstellung des Antrags zur Erstellung einer
Baustromversorgung für die Baumaßnahme.
Diese beinhaltet die Bearbeitung der Formalitäten,
sowie die
Beantragung im Rahmen der Baustelleneinrichtung.
Menge: 1,000 psch

**02.2 Baustromverteiler Anschlussschrank AnzZählerfelder 1 St Wandlerplatz I 100 A 230/400VAC Freiluftaufstellung ungeschützt IP44 IK10 geschlossen Standmontage aufbauen abbauen**
STLB-Bau 2026-04 054
Baustromverteiler DIN EN 61439-4 (VDE 0660-600-4), als
Anschlussschrank, Bedienung durch elektrotechnischen
Laien,
mit Berührungsschutzabdeckung DIN EN 50274 (VDE
0660-514), Zählerplatz nach den technischen
Anschlussbedingungen des zuständigen EVU,
Anzahl der Zählerfelder '1' St, Wandlerplatz nach den
technischen Anschlussbedingungen des zuständigen EVU,
Gehäuse aus verzinktem Stahl, pulverbeschichtet,
Schutzklasse
I,
Bemessungsstrom I Index nA tiefgestellt '100' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, aufbauen und
abbauen,
Bestückung mit nachstehender Stromkreisausrüstung.
Menge: 1,000 St

**02.3 Baustromverteiler Anschlussschrank AnzZählerfelder 1 St I 100 A 230/400VAC Freiluftaufstellung ungeschützt IP44 IK10 geschlossen Standmontage betreiben**
STLB-Bau 2026-04 054
Baustromverteiler DIN EN 61439-4 (VDE 0660-600-4), als
Anschlussschrank, Bedienung durch elektrotechnischen
Laien,
mit Berührungsschutzabdeckung DIN EN 50274 (VDE
0660-514), Zählerplatz nach den technischen
Anschlussbedingungen des zuständigen EVU,
Anzahl der Zählerfelder '1' St, Gehäuse aus verzinktem
Stahl,
pulverbeschichtet, Schutzklasse I,
Bemessungsstrom I Index nA tiefgestellt '100' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, betreiben.
Menge: 28,000 StMt

**02.4 Baustromverteiler Gruppenverteiler I 63 A 230/400VAC Freiluftaufstellung ungeschützt IP44 IK10 geschlossen Standmontage aufbauen**
STLB-Bau 2026-04 054
Baustromverteiler DIN EN 61439-4 (VDE 0660-600-4), als
Gruppenverteiler, Bedienung durch elektrotechnischen
Laien,
mit Berührungsschutzabdeckung DIN EN 50274 (VDE
0660-514), Gehäuse aus verzinktem Stahl,
pulverbeschichtet,
Schutzklasse I,
Bemessungsstrom I Index nA tiefgestellt '100,000' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, Anlage ortsveränderbar,
Standmontage, einschl. Rohrgestell, aufbauen,
Bestückung mit nachstehender Stromkreisausrüstung.
Menge: 1,000 St

**02.5 Baustromverteiler Gruppenverteiler I 100 A 230/400VAC Freiluftaufstellung ungeschützt IP44 IK10 Kasten Standmontage betreiben**
STLB-Bau 2026-04 054
Baustromverteiler DIN EN 61439-4 (VDE 0660-600-4), als
Gruppenverteiler, Bedienung durch elektrotechnischen
Laien,
mit Berührungsschutzabdeckung DIN EN 50274 (VDE
0660-514), Gehäuse aus verzinktem Stahl,
pulverbeschichtet,
Schutzklasse I,
Bemessungsstrom I Index nA tiefgestellt '100' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
Kastenbauform, generelle Erweiterung der Verteil- und
Endstromkreise nach Abschaltung, Anlage
ortsveränderbar,
Standmontage, einschl. Rohrgestell, betreiben,
Positionsmenge = Produkt aus'
1'
(Betriebsmenge)
mal'
12'
(Betriebsdauer).
Menge: 28,000 StMt

**02.6 Baustromverteiler Containerverteiler I 63 A 230/400VAC Freiluftaufstellung ungeschützt IP44 IK10 geschlossen Standmontage aufbauen abbauen**
STLB-Bau 2026-04 054
Baustromverteiler DIN EN 61439-4 (VDE 0660-600-4), als
Containerverteiler, Bedienung durch elektrotechnischen
Laien,
mit Berührungsschutzabdeckung DIN EN 50274 (VDE
0660-514), Gehäuse aus verzinktem Stahl,
pulverbeschichtet,
Schutzklasse I,
Bemessungsstrom I Index nA tiefgestellt '63' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, aufbauen und
abbauen.
Menge: 1,000 St

**02.7 Baustromverteiler Containerverteiler I 63 A 230/400VAC Freiluftaufstellung ungeschützt IP44 IK10 geschlossen Standmontage betreiben**
STLB-Bau 2026-04 054
Baustromverteiler DIN EN 61439-4 (VDE 0660-600-4), als
Containerverteiler, Bedienung durch elektrotechnischen
Laien,
mit Berührungsschutzabdeckung DIN EN 50274 (VDE
0660-514), Gehäuse aus verzinktem Stahl,
pulverbeschichtet,
Schutzklasse I,
Bemessungsstrom I Index nA tiefgestellt '100,000' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, betreiben,
Positionsmenge = Produkt aus'
1
(Betriebsmenge)
mal'
12
(Betriebsdauer).
Menge: 28,000 StMt

**02.8 Baustromanschluss herstellen räumen**
STLB-Bau 2026-04 000
Anschluss innerhalb der Baustelleneinrichtung für die
Baustromversorgung der Baulichkeiten der Baustelle,
herstellen
und räumen.
Menge: 3,000 St

**02.9 Anschlussltg Baustrom verlegen**
STLB-Bau 2026-04 000
Anschlussleitungen auf der Baustelle für die
Baustromversorgung der Baulichkeiten der Baustelle,
verlegen.
Menge: 250,000 m

**02.10 Gummischlauchleitung H07RN-F 5G35**
STLB-Bau 2026-04 053
Gummischlauchleitung DIN EN 50525-2-21 (VDE
0285-525-2-21) H07RN-F 5 G 35, Cu-Zahl 1680.
Menge: 250,000 m

**02.11 Gummischlauchleitung H07RN-F 5G35 nur anschließen**
STLB-Bau 2026-04 053
Gummischlauchleitung DIN EN 50525-2-21 (VDE
0285-525-2-21) H07RN-F 5 G 35, Cu-Zahl 1680, nur
anschließen an beigestellte Betriebsmittel, einschl.
Verbindungsmittel.
Menge: 6,000 St

**02.12 Miete Baustromverteiler (inkl. monatliche Prüfung)**
Miete Baustromverteiler (inkl. monatliche Prüfung)

zur Berechnung der Positionen sind folgende Verteiler
zu
berücksichtigen:

- 1x Anschlussverteilerschrank mit
Zählerplatzeinrichtung
- 1x Gruppenverteiler
- 1x Containerverteiler
Menge: 156,000 Wo

### Titel 03 BAUWASSER / ABWASSER

#### Bereich 03.01 Baustelleneinrichtung - Sanitär Trinkwas

*Hinweis*
Kalkulationshinweis

In die nachfolgenden Positionen sind die Montage für
die
Baustelleneinrichtung und Demontage sowie die
fachgerechte
Entsorgung von Materialien nach Abschluss der
Baumaßnahme
einzurechnen.

Grundlage bilden:
der Baustelleneinrichtungsplan
Nr. A50-G-04 von mz³ architekten und ingenieure v.
13.05.2026
der Bauzeitenplan
von mz³ architekten und ingenieure v. 14.07.2026

**03.01.1 Hydrant mit Standrohrzähler**
Hydrant mit Standrohrzähler

Der Bauwasseranschluss wird durch den Bauherrn beim
Zweckverband für Wasserversorgung Pfälzische
Mittelrheingruppe (kurz: ZW PMG) beantragt.
Der ZW PMG verleiht dem Bauherrn für die Dauer der
Bauzeit
ein Hydranten-Standrohr mit Wasserzähler. Die
Verrechnung
der Benutzungs- und Verbrauchsgebühren und Kaution
erfolgt
direkt zwischen dem ZW PMG und dem Bauherrn.
Möglicher Anschlusspunkt ist der Unterflurhydranten
Nr. 06302
(unmittelbar außerhalb der Baustelleneinrichtung).

Die "Besonderen Bedingungen für die Abgabe eines
Standrohr-Wasserzählers" und die Bedienungsanweisung
für
Standrohre und für die Benutzung von Hydranten" des ZW
PMG
sind durch den Auftragnehmer zu beachten (s. Homepage
des
ZW PMG unter www.wasserweb.de).

Auf die Einhaltung der Trinkwasserverordnung und der
DIN EN
1717 ist zu achten. Ein Systemtrenner (Bauart BA) muss
installiert sein.

Montage und Demontage Standrohrzähler einschl.
folgender
Lieferungen und Leistungen:
Koordination mit dem ZW PMG für die
Anlieferung/Abholung
und Rückgabe des Hydranten-Standrohrs mit Wasserzähler
DN 25
witterungsbeständige Dämmung des Hydranten-Standrohrs
einschl. elektrischer Begleitheizung
Montage und Inbetriebnahme des Hydranten-Standrohrs in
Abstimmung mit dem ZW PMG
Absicherung des Standrohr-Wasserzählers durch geeignete
Absperrbaken
Rückbau, Demontage, Rückgabe, teilweise fachgerechte
Entsorgung nach Bauzeitende

Technische Eigenschaften
Wasserzählergröße Qn 2,5 m³/h
Wasseranschluss G 1" (Zoll)

Lieferant Zweckverband für Wasserversorgung
Pfälzische
Mittelrheingruppe
Am Wasserturm 2
67105 Schifferstadt

montieren, demontieren
Menge: 1,000 psch

**03.01.2 Trinkwasserleitung DN 32 einschl. Dämmung und Rohrbegleitheizung**
Trinkwasserleitung DN 32 einschl. Dämmung und
Rohrbegleitheizung

provisorische Trinkwasserleitung aus PE-HD-Rohr DN 32
als
Bauwasseranschluss zur überirdischen Verlegung zwischen
Anschluss G 1" am Standrohrzähler und
Bauwasserverteiler

im Wesentlichen bestehend aus:
Leitung aus PE-HD-Rohr
beidseitige passende Anschlussverschraubung
elektrischer Rohrbegleitheizung als Frostschutzheizung,
selbstregulierend oder über Thermostat geschaltet
(einschl.
Anschlussset, Kennzeichnungsschilder, Abzweigdose für
weitere Begleitheizkreise, Anschlussleitung ca. 25 m
mit
Schukostecker zum Anschluss an Baustromverteiler)
witterungsbeständiger Dämmung mit mechanischem Schutz
(z.B. Ummantelung oder Abdeckung, da bodenliegend)

Technische Eigenschaften
Leitungsdimension  DN 32
Spannung Begleitheizung 230-1-50 V-Ph-Hz
Leitungslänge ca. 35 m

liefern, montieren, demontieren
Menge: 1,000 psch

**03.01.3 Bauwasserverteiler mit 4 Anschlüssen DN 20 einschl. Dämmung und Rohrbegleitheizung**
Bauwasserverteiler mit 4 Anschlüssen DN 20 einschl.
Dämmung und Rohrbegleitheizung

Bauwasserverteiler, bodenstehend, im Wesentlichen
bestehend
aus:
Formstücke, wie T-Stücke, Rohrbogen, Rohrstücke,
Verschraubungsanschlüsse DN 32, Absperrarmatur DN 32
4 Stck. Absperrarmaturen DN 20 mit Handhebel oder
Handrad für Einzelbauwasseranschlüsse
2 Stck. Systemtrenner für Trinkwasseranschlüsse
Sanitärcontainer
Ständerkonstruktion aus verzinktem Profilstahl zur
bodenstehenden Befestigung des Bauwasserverteilers
einschl. Befestigung auf der Aufstellfläche
witterungsbeständiger Dämmung
elektrischer Rohrbegleitheizung als Frostschutzheizung

Technische Eigenschaften
Anschlussdimension Zuleitung  DN 32
Anzahl Einzelanschlüsse 2 Stck. (Trinkwasser für
Sanitärcontainer)
 2 Stck. (Bauwasser)
Anschlussdimension Anschlüsse  DN 20

liefern, montieren, demontieren
Menge: 1,000 St

**03.01.4 Wasserleitungen DN 20 (2 Stck.) einschl. Dämmung und Rohrbegleitheizung**
Wasserleitungen DN 20 (2 Stck.) einschl. Dämmung und
Rohrbegleitheizung

provisorische Wasserleitung aus PE-HD-Rohr DN 20 als
Bauwasseranschluss zur überirdischen Verlegung zwischen
Bauwasserverteiler und den beiden Sanitärcontainern

im Wesentlichen bestehend aus:
Leitung aus PE-HD-Rohr
beidseitige passende Anschlussverschraubung
beidseitiger Anschluss (zwischen Bauwasserverteiler und
Sanitärcontainer)
elektrischer Rohrbegleitheizung als Frostschutzheizung,
selbstregulierend oder über Thermostat geschaltet
(einschl.
Anschlussset, Kennzeichnungsschilder, Abzweigdose für
weitere Begleitheizkreise)
witterungsbeständiger Dämmung mit mechanischem Schutz
(z.B. Ummantelung oder Abdeckung, da bodenliegend)

Technische Eigenschaften
Leitungsdimension  DN 20
Spannung Begleitheizung 230-1-50 V-Ph-Hz
Leitungslänge jeweils ca. 25 m

liefern, montieren, demontieren
Menge: 1,000 psch

**03.01.5 Dichtheitsprüfung, Spülung, Inbetriebnahme der Bauwasseranlage**
Dichtheitsprüfung, Spülung, Inbetriebnahme der
Bauwasseranlage

Bei allen Arbeiten an der Sanitärinstallation wird
ausdrücklich
auf die einschlägigen Normen und Technische Regeln für
Trinkwasserinstallationen verwiesen.
Der Auftragnehmer hat sich vor Montagebeginn darüber in
Kenntnis zu setzen.
Der Betreiber (Bauherr) ist bei Anlagenübergabe und
Einweisung auf alle zutreffenden Vorschriften
hinzuweisen. Ein
Auszug der wichtigsten Regeln und praktische Hinweise
sind
dem Betreiber als Dokumentationsunterlagen bei Abnahme
zu
übergeben.

im Wesentlichen bestehend aus:
Dichtheitsprüfung mit ölfreier Druckluft oder
Stickstoff
(Hinweis: Eine Dichtheitsprüfung mit Wasser ist nur
zulässig
mit Wasser von Trinkwasserqualität und nachgewiesener
Freiheit von Pseudomonas aeruginosa. Ein gespülter und
freigegebener Hausanschluss muss vorliegen. Der
Zeitraum
von Dichtheitsprüfung bis Inbetriebnahme darf maximal
48
Stunden betragen oder wenn kontrolliert und schriftlich
dokumentiert regelmäßige, tägliche Spülungen an allen
Zapfstellen erfolgen.)
Spülen der Trinkwasserinstallationen vor Inbetriebnahme

Übergabe von Protokollen der durchgeführten
Dichtheitsprüfung
und Spülung.

Die Inbetriebnahme der Anlage sollte zu dem Zeitpunkt
erfolgen, an dem anschließend ein bestimmungsgemäßer
Betrieb gewährleistet ist.
Menge: 1,000 psch

**03.01.6 Wasseranalyse - Mikrobiologische Untersuchung KBE-Zahl**
Wasseranalyse - Mikrobiologische Untersuchung KBE-Zahl
des Trinkwassernetzes (orientierende Untersuchung)
durch ein
akkreditiertes Trinkwasserlabor vor Befüllung der
Anlage;
Probeentnahme und Wasseranalyse entsprechend der
aktuellen Trinkwasserverordnung;
Untersuchung für folgende Parameter (pro Parameter 1
Probe):
- Koloniezahl (KBE) 36 Grad C
- Koloniezahl (KBE) 22 Grad C

incl. Erstellung/Vorlage des Untersuchungsberichtes
Menge: 1,000 psch

**03.01.7 Wasseranalyse - Mikrobiologische Untersuchung Legionellen**
Wasseranalyse - Mikrobiologische Untersuchung
Legionellen
des Trinkwassernetzes (orientierende Untersuchung)
durch ein
akkreditiertes Trinkwasserlabor vor Befüllung der
Anlage;
Probeentnahme und Wasseranalyse entsprechend der
aktuellen Trinkwasserverordnung;
Untersuchung für folgende Parameter (1 Probe):
Legionellen

incl. Erstellung/Vorlage des Untersuchungsberichtes
Menge: 1,000 psch

**03.01.8 Befüllung der Anlage**
Befüllung der Anlage
mit hygienisch einwandfreiem Trinkwasser aus dem
Versorgungsnetz
(für ein Leitungsvolumen von ca. 30 Liter zu berechnen)
Menge: 1,000 psch

**03.01.9 Nutzungsübergabe und Einweisung**
Nutzungsübergabe und Einweisung
Protokollierte Nutzungsübergabe an den Betreiber mit
Einweisung und Hinweis auf seine Pflichten zum
bestimmungsgemäßen Betrieb/Wartung der
Trinkwasseranlage
Menge: 1,000 psch

#### Bereich 03.02 Baustelleneinrichtung - Sanitär Abwasser

*Hinweis*
Kalkulationshinweis

In die nachfolgenden Positionen sind die Montage für
die
Baustelleneinrichtung und Demontage sowie die
fachgerechte
Entsorgung von Materialien nach Abschluss der
Baumaßnahme
einzurechnen.

Grundlage bilden:
der Baustelleneinrichtungsplan
Nr. A50-G-04 von mz³ architekten und ingenieure v.
13.05.2026
der Bauzeitenplan
von mz³ architekten und ingenieure v. 14.07.2026

*Hinweis*
Abwasserleitung mit geraden Rohren und Formstücken
einschl.
Dämmung und Rohrbegleitheizung

zum Anschluss der beiden Sanitärcontainer an die
Straßenentwässerung (Straßenablauf in unmittelbarer
Nähe
zum Sanitärcontainer mit Anschluss an das öffentliche
Mischwasserentwässerungssystem).

im Wesentlichen bestehend aus:
Rohrleitungen und Formstücke jeweils mit Steckmuffe,
montagefertig mit eingelegtem Gummidichtring;
Rohrwerkstoff PP nach DIN EN 1451-1,
heißwasserbeständig
(bis 95 Grad C)
Rohrbefestigung durch Unterfütterung oder
Aufständerung für
eine Verlegung mit Gefälle (Freispiegelentwässerung);
Verlegung erfolgt unterhalb und unmittelbar neben den
anzuschließenden Sanitärcontainern außerhalb eines
Gebäudes; Arbeitshöhe des Montageortes bis 1,0 m
beidseitige passende Anschlussformstücke (Anschluss an
die Sanitärcontainer und Anschluss an den
Straßenablauf)
Absicherung der Anschlussstelle durch geeignete
Absperrbaken
elektrischer Rohrbegleitheizung als Frostschutzheizung,
selbstregulierend oder über Thermostat geschaltet
(einschl.
Anschlussset, Kennzeichnungsschilder, Abzweigdose für
weitere Begleitheizkreise, Anschlussleitung ca. 25 m
mit
Schukostecker zum Anschluss an Baustromverteiler)
witterungsbeständiger Dämmung mit mechanischem Schutz
(z.B. Ummantelung oder Abdeckung, da bodenliegend)

Die nachfolgenden Positionen verstehen sich jeweils
einschl.
Lieferung, Montage, Rückbau/Demontage nach Bauzeitende
und fachgerechte Entsorgung.

**03.02.1 Abwasserleitung gerade, DN 110, mit Steckmuffe**
Abwasserleitung gerade, DN 110, mit Steckmuffe
sonstige Beschreibung wie vor
Menge: 28,000 m

**03.02.2 Bogen 15/30/45/67/87 Grad, DN 110, mit Steckmuffe, wandverstärkt;**
Bogen 15/30/45/67/87 Grad, DN 110, mit Steckmuffe,
wandverstärkt;
sonstige Beschreibung wie vor
Menge: 20,000 St

**03.02.3 Einfachabzweig 45/87 Grad, DN 110/110, mit Steckmuffen**
Einfachabzweig 45/87 Grad, DN 110/110, mit Steckmuffen
sonstige Beschreibung wie vor
Menge: 1,000 St

### Titel 04 STUNDENLOHNARBEITEN

*Hinweis*
LEISTUNGEN AUF NACHWEIS

*Hinweis*
ERGÄNZENDE ZUSÄTZLICHE VERTRAGSBEDINGUNGEN
FÜR STUNDENLOHNARBEITEN

Stundenlohnarbeiten werden gem. VOB/B §2 Abs. 10 und §
15
ausgeführt bzw. abgerechnet. Der AN hat über
Stundenlohnarbeiten werktäglich Stundenlohnzettel in
2-facher
Ausfertigung einzureichen.
Diese müssen außer den Angaben nach VOB/B §15 Abs. 3
folgende Angaben enthalten:
- das Datum
- die Bezeichnung der Baustelle
- die Namen der Arbeitskräfte und deren Berufs-, Lohn-
oder
Gehaltsgruppe
- die genaue Bezeichnung des Ausführungsortes
innerhalb der
Baustelle
- die Art der Leistung
- die geleisteten Arbeitsstunden je Arbeitskraft
- die Gerätekenngrößen

Mit der Ausführung der im Leistungsverzeichnis
vorgesehenen
Stundenlohnarbeiten ist erst nach schriftlicher
Anordnung des
AG zu beginnen. Der Umfang der im Einzelfall zu
erbringenden
Leistungen wird bei der Anordnung festgelegt.

Für vom AG angeordnete Stundenlohnarbeiten werden die
vereinbarten Stundenverrechnungssätze zuzüglich
Umsatzsteuer nach den tatsächlich geleisteten
Arbeitszeiten
bezahlt.
Der Verrechnungssatz für die jeweilige Arbeitskraft
umfasst
sämtliche Aufwendungen wie Lohn- und Gehaltskosten,
Lohn-
und Gehaltsnebenkosten, Zuschläge, lohngebundene und
lohnabhängige Kosten, sonstige Sozialkosten,
Gemeinkosten,
Wagnis und Gewinn.
Wegezeiten, Fahrtkosten sowie Kosten für Aufsicht
(Leitungspersonal) sowie Kleingeräteeinsatz sind
ebenfalls in
die Einheitspreise der nachfolgenden
Stundenverrechnungssätze einzurechnen und werden nicht
gesondert vergütet.
Die angesetzten Lohnkosten sind auf Basis der
Urkalkulation
zu ermitteln.

Wird während der Ausführungszeit erkannt, dass mehr
Stundenlohnarbeiten erforderlich werden als
beauftragt, werden
diese nur vergütet, wenn vor Ausführung von weiteren
Stundenlohnarbeiten eine entsprechende
Auftragserweiterung
durch den Auftraggeber erteilt wurde.

Stundenlohnarbeiten müssen vor Ausführung
vom AG/Planer genehmigt werden.

Für zusätzliche Leistungen werden folgende
Stundenverrechnungssätze zum Nachweis vorgesehen.

**04.1 Stundensatz Helfer/-in**
Helfer/-in,
Stundenverrechnungssatz wie oben beschrieben.
Menge: 8,000 h

**04.2 Stundensatz Facharbeiter/-in**
Facharbeiter/-in,
Stundenverrechnungssatz wie oben beschrieben.
Menge: 8,000 h

**04.3 Stundensatz Vorarbeiter/-in**
Vorarbeiter/-in,
Stundenverrechnungssatz wie oben beschrieben.
Menge: 8,000 h

**04.4 Stundensatz Bagger**
Bagger Betriebsstunde,
Stundenverrechnungssatz wie oben beschrieben, nur für
Gerät,
Bedienung über Stundensatz Facharbeiter.
Menge: 2,000 h

USt %: 19,00
